# Condicionament acústic, amb panells autoportants suspesos del forjat

- Propietat de l'arxiu: CYPE Ingenieros S.A.
- Format: FIEBDC-3/2016
- Programa: Generador de preus de la construcció. CYPE Ingenieros, S.A.
- Data: 04/07/2024
- Divisa: EUR
- Costos indirectes: 3 %
- IVA: 21 %

## N Aïllaments e impermeabilitzacions

### NT Condicionament acústic

#### NTD Forjats

**NTD010** U Condicionament acústic, amb panells autoportants suspesos del forjat.
Condicionament acústic, situat a una altura menor de 4 m, amb panell acústic autoportant de llana mineral, de 1200x300x40 mm, revestit per les dues cares amb un vel mineral de color Blanco, acabat amb un marc metàl·lic lacat, color blanc, suspès del forjat amb varetes roscades galvanitzades, de 6 mm de diàmetre i 1000 mm de longitud, amb dues femelles i una volandera.
Inclou: Neteja i preparació de la superfície suport. Col·locació del panell. Fixació del panell.
Criteri d'amidament de projecte: Nombre d'unitats previstes, segons documentació gràfica de Projecte.
Criteri de mesura d'obra: Es mesurarà el nombre d'unitats realment executades segons especificacions de Projecte.

| Codi | Ut | Descripció | Rendiment | Preu | Import |
|---|---|---|---|---|---|
| mt16par130acaaa | U | Panell acústic autoportant de llana mineral, de 1200x300x40 mm, revestit per les dues cares amb un vel mineral de color Blanco, acabat amb un marc metàl·lic lacat, color blanc, Euroclasse A1 de reacció al foc segons UNE-EN 13501-1. (material) | 1 | 48.27 | 48.270 |
| mt12pna027a | m | Vareta roscada galvanitzada, de 6 mm de diàmetre i 1000 mm de longitud, amb dues femelles i una volandera. (material) | 2 | 0.6 | 1.200 |
| mo054 | h | Oficial 1ª muntador d'aïllaments. (mà d'obra) | 0.393 | 29.34 | 11.531 |
| mo101 | h | Ajudant muntador d'aïllaments. (mà d'obra) | 0.066 | 25.28 | 1.668 |
| % | % | Costos directes complementaris | 2 % | 62.669 | 1.253 |
|  |  | Costos directes |  |  | 63.922 |

Residus:
- col·locació: mt16par130acaaa; factor de residu 0.024

## Recursos

**mt16par130acaaa** U Panell acústic autoportant de llana mineral
Dades tècniques: Cost energètic 124.409 MJ; Emissió de CO2 6.086 kg; Codi LER 17 06 04; Massa de l'element 3 kg; Volum 0.005 m3
Residus:
- embalatge: re170203 Plàstic. (component de residu); rendiment 0.074 kg; Codi LER 17 02 03; Massa de l'element 1 kg; Volum 0.001667 m3
