# Condicionament acústic en paraments verticals, amb panells de llana de roca. Sistema "ROCKFON"

- Propietat de l'arxiu: CYPE Ingenieros S.A.
- Format: FIEBDC-3/2016
- Programa: Generador de preus de la construcció. CYPE Ingenieros, S.A.
- Data: 04/07/2024
- Divisa: EUR
- Costos indirectes: 3 %
- IVA: 21 %

## N Aïllaments e impermeabilitzacions

### NT Condicionament acústic

#### NTP Paraments verticals

**NTP010** U Condicionament acústic en paraments verticals, amb panells de llana de roca. Sistema "ROCKFON".
Condicionament acústic en paraments verticals, situat a una altura menor de 4 m, amb panell acústic autoportant de llana de roca volcànica, model Rockfon Eclipse "ROCKFON", quadrat, de 1160x1160x40 mm, revestit per la cara visible amb un vel mineral de color blanc, i amb un feltre acústic per la cara oposada, amb els cantells pintats, amb fixacions mecàniques, sobre el parament. Inclús kit de muntatge Rockfon Eclipse Directo "ROCKFON", per a la fixació de panells de llana de roca amb una separació entre el panell i el parament vertical de 15 mm.
Inclou: Neteja i preparació de la superfície suport. Fixació del perfil al parament. Inserció del perfil de suspensió en el panell. Inserció de la peça distanciadora en el panell. Col·locació del panell.
Criteri d'amidament de projecte: Nombre d'unitats previstes, segons documentació gràfica de Projecte.
Criteri de mesura d'obra: Es mesurarà el nombre d'unitats realment executades segons especificacions de Projecte.

| Codi | Ut | Descripció | Rendiment | Preu | Import |
|---|---|---|---|---|---|
| mt16par135sa | U | Panell acústic autoportant de llana de roca volcànica, model Rockfon Eclipse "ROCKFON", quadrat, de 1160x1160x40 mm, revestit per la cara visible amb un vel mineral de color blanc, i amb un feltre acústic per la cara oposada, amb els cantells pintats, Euroclasse A1 de reacció al foc segons UNE-EN 13501-1. (material) | 1 | 168.27 | 168.270 |
| mt12par205f | U | Kit de muntatge Rockfon Eclipse Directo "ROCKFON", format per dos perfils de fixació, dos perfils de suspensió, dues peces distanciadores amb dos perns M8 de 10 mm de longitud, tacs i cargols; per a la fixació de panells de llana de roca a paraments verticals. (material) | 0.5 | 45.57 | 22.785 |
| mo054 | h | Oficial 1ª muntador d'aïllaments. (mà d'obra) | 0.393 | 29.34 | 11.531 |
| mo101 | h | Ajudant muntador d'aïllaments. (mà d'obra) | 0.066 | 25.28 | 1.668 |
| % | % | Costos directes complementaris | 2 % | 204.254 | 4.085 |
|  |  | Costos directes |  |  | 208.339 |

Residus:
- col·locació: mt16par135sa; factor de residu 0.024

## Recursos

**mt16par135sa** U Panell acústic autoportant de llana de roca volcànica
Dades tècniques: Cost energètic 527.279 MJ; Emissió de CO2 13.856 kg; Codi LER 17 06 04; Massa de l'element 9 kg; Volum 0.015 m3
Residus:
- embalatge: re170203 Plàstic. (component de residu); rendiment 0.074 kg; Codi LER 17 02 03; Massa de l'element 1 kg; Volum 0.001667 m3
